# Cerradero corto de 31mm de ancho, referencia 1875 de MCM

- Propiedad del archivo: CONSTRUNARIO
- Formato: FIEBDC-3/2012
- Programa: Construnario Versión 3.51
- Fecha de los precios: 06/06/2024
- Divisa: EUR

**1875_MCM** u Cerradero corto de 31mm de ancho, referencia 1875 de MCM
· Cerradero corto de acero. · Ancho: 31mm. · Longitud: 270mm. · Canto recto o redondo. · Válido para cerraduras: 701C / 801 / 1801 / 1808. · Acabados: oro y plata.
