# Juego cerraderos corto para cerraduras de 3 puntos de cierre, referencia 1875-3 de MCM

- Propiedad del archivo: CONSTRUNARIO
- Formato: FIEBDC-3/2012
- Programa: Construnario Versión 3.51
- Fecha de los precios: 06/06/2024
- Divisa: EUR

**1875-3_MCM** u Juego cerraderos corto para cerraduras de 3 puntos de cierre, referencia 1875-3 de MCM
· Juego cerraderos cortos de acero. · Válido para cerraduras de 3 puntos de cierre al frente. · 1 unidad ref. 1875 (270x31mm). · 2 unidades cerradero auxiliar (135x31mm). · Acabado: oro y plata.
