# Cerradero corto de 23mm de ancho, referencia 612CER de MCM

- Propiedad del archivo: CONSTRUNARIO
- Formato: FIEBDC-3/2012
- Programa: Construnario Versión 3.51
- Fecha de los precios: 06/06/2024
- Divisa: EUR

**612CER_MCM** u Cerradero corto de 23mm de ancho, referencia 612CER de MCM
· Cerradero corto de acero. · Ancho: 23mm. · Longitud: 270mm. · Canto recto o redondo. · Acabado: oro y plata
