# Cerradero largo de 2030mm, referencia 1830-3 de MCM. Para cerraduras de 3 puntos de cierre de palanca

- Propiedad del archivo: CONSTRUNARIO
- Formato: FIEBDC-3/2012
- Programa: Construnario Versión 3.51
- Fecha de los precios: 06/06/2024
- Divisa: EUR

**1830-3_MCM** u Cerradero largo de 2030mm, referencia 1830-3 de MCM. Para cerraduras de 3 puntos de cierre de palanca
· Cerradero largo de acero. · Válido para cerraduras de 3 puntos de cierre al frente. · Longitud: 2030mm. · Ancho 28mm, modelos: 1701-3 / 1801-3 / 1808-3. · Ancho 35mm, modelos: 1701-3 / 1801-3 / 1808-3. · Ancho 40mm, modelos: 1701-3 / 1801-3 / 1808-3. · Ancho 45mm, modelos: 1701-3 / 1801-3 / 1808-3. · Ancho 50mm, modelos: 1701-3 / 1801-3 / 1808-3. · Acabados: oro y plata.
