# Refuerzo cerradero para cerradura con 2 vueltas de palanca, referencia 1830RC-2 de MCM

- Propiedad del archivo: CONSTRUNARIO
- Formato: FIEBDC-3/2012
- Programa: Construnario Versión 3.51
- Fecha de los precios: 06/06/2024
- Divisa: EUR

**1830RC-2_MCM** u Refuerzo cerradero para cerradura con 2 vueltas de palanca, referencia 1830RC-2 de MCM
· Refuerzo de cerradero de acero, pieza que protege los bulones o palanca en el marco de la puerta de ser apalancados. · Se coloca en la cerradura central. · Ancho: 24mm. · Longitud: 120mm. · Fondo: 22mm. · Válido para cerradura con 2 vueltas de palanca.
