# Juego de 6 borjas de 2 vueltas, referencia 1882 de MCM

- Propiedad del archivo: CONSTRUNARIO
- Formato: FIEBDC-3/2012
- Programa: Construnario Versión 3.51
- Fecha de los precios: 06/06/2024
- Divisa: EUR

**1882_MCM** u Juego de 6 borjas de 2 vueltas, referencia 1882 de MCM
· Juego de 6 borjas de 2 vuelta. · Se suministran con 5 llaves. · Instrucciones de montaje en dotación. · Válido para cerraduras 1808 y 1813.
