# Juego de cantoneras5, referencia 7140HSI de MCM. Para cerradura modelo 7140-714

- Propiedad del archivo: CONSTRUNARIO
- Formato: FIEBDC-3/2012
- Programa: Construnario Versión 3.51
- Fecha de los precios: 06/06/2024
- Divisa: EUR

**7140HSI_MCM** u Juego de cantoneras5, referencia 7140HSI de MCM. Para cerradura modelo 7140-714
· Juego cantoneras superior e inferior. · Longitud: 900mm. · Ancho: 40 y 45mm. · Válido para cerraduras 7140 y 7145. · Acabados: oro y plata.
