# Juego de cantoneras, referencia 9145CAN de MCM. Para cerradura modelo 9145

- Propiedad del archivo: CONSTRUNARIO
- Formato: FIEBDC-3/2012
- Programa: Construnario Versión 3.51
- Fecha de los precios: 06/06/2024
- Divisa: EUR

**9145CAN_MCM** u Juego de cantoneras, referencia 9145CAN de MCM. Para cerradura modelo 9145
· Kit cantonera superior e inferior y cerradero. · Longitud: 980mm. · Ancho: 45mm. · Válido para cerraduras 9145. · Acabados: oro y plata.
