# Bisagra de acero, referencia B40 de MCM. Para cerradura 9140

- Propiedad del archivo: CONSTRUNARIO
- Formato: FIEBDC-3/2012
- Programa: Construnario Versión 3.51
- Fecha de los precios: 06/06/2024
- Divisa: EUR

**B40_MCM** u Bisagra de acero, referencia B40 de MCM. Para cerradura 9140
· Bisagra de acero en U. · Longitud: 2030 y 2300mm. · Ancho: 40mm. · Guarda mano; derecha o izquierda. · Válida para cerradura 9140. · Acabados: oro y plata.
