# Bisagra de acero, referencia B45 de MCM. Para cerradura 9145

- Propiedad del archivo: CONSTRUNARIO
- Formato: FIEBDC-3/2012
- Programa: Construnario Versión 3.51
- Fecha de los precios: 06/06/2024
- Divisa: EUR

**B45_MCM** u Bisagra de acero, referencia B45 de MCM. Para cerradura 9145
· Bisagra de acero en U. · Longitud: 2300mm. · Ancho: 45mm. · Longitud: 2110 y 2300mm. · Guarda mano; derecha o izquierda. · Válida para cerradura 9145. · Acabados: oro y plata.
