# Cerradura seguridad embutir madera, referencia SI01F de MCM. 1 punto. Resistente fuego RF30. Función antipánico interior. Latón

- Propiedad del archivo: CONSTRUNARIO
- Formato: FIEBDC-3/2012
- Programa: Construnario Versión 3.51
- Fecha de los precios: 06/06/2024
- Divisa: EUR

**SI01F_L_MCM** u Cerradura seguridad embutir madera, referencia SI01F de MCM. 1 punto. Resistente fuego RF30. Función antipánico interior. Latón
· Cerradura resistente al fuego (RF30), Certificada UNE-EN 12209:2004. · Cerradura de 85mm entre ejes. · Picaporte de acero sinterizado y palanca. · Picaporte reversible y accionable mediante manilla o llave. · Entrada: 50 y 60mm. · Palanca rectangular deslizante proyectada 20mm, 2 vueltas de palanca. · Caja de acero galvanizado con orificios pasantes para manilla roseta. · Cilindro europerfil de leva 15mm con tres llaves. · Ancho de frente: 23mm. · Frente y cerradero unificado en toda la gama; mismas medidas y formas (recto y redondo). · Acabado latón e inox.
