# Cerradura de embutir 1 punto, referencia SI10F de MCM. Medida entre ejes 85mm. Sólo picaporte. Resistente al fuego (RF). Inox

- Propiedad del archivo: CONSTRUNARIO
- Formato: FIEBDC-3/2012
- Programa: Construnario Versión 3.51
- Fecha de los precios: 06/06/2024
- Divisa: EUR

**SI10F_I_MCM** u Cerradura de embutir 1 punto, referencia SI10F de MCM. Medida entre ejes 85mm. Sólo picaporte. Resistente al fuego (RF). Inox
· Cerradura resistente al fuego (RF30), Certificada UNE-EN 12209:2004. · Cerradura puerta de paso. · Cerradura de 85mm entre ejes. · Picaporte de acero sinterizado reversible y accionable mediante manilla. · Entrada: 50 y 60mm. · Palanca rectangular deslizante proyectada 20mm, 2 vueltas de palanca. · Caja de acero galvanizado con orificios pasantes para manilla roseta. · Ancho de frente: 23mm. · Frente y cerradero unificado en toda la gama; mismas medidas y formas (recto y redondo). · Acabado latón e inox.
