# Cerradura de embutir, 1 punto, referencia 601M de MCM. Medida entre ejes 85mm / Picaporte y bulones / Cilindro Serie E. Plata

- Propiedad del archivo: CONSTRUNARIO
- Formato: FIEBDC-3/2012
- Programa: Construnario Versión 3.51
- Fecha de los precios: 06/06/2024
- Divisa: EUR

**601M_P_MCM** u Cerradura de embutir, 1 punto, referencia 601M de MCM. Medida entre ejes 85mm / Picaporte y bulones / Cilindro Serie E. Plata
· Alta resistencia al apalancamiento. · Cerradura con picaporte y 4 bulones. · Medida entre ejes: 85mm. · Entradas: 50 y 60mm. · Ancho de frente: 23mm (disponible 20mm). · Frente canto recto o redondo. · Picaporte y bulones niquelados. · Picaporte reversible y accionable mediante manilla o llave. · Bulones de 14mm de diámetro proyectados 20mm, 2 vueltas de llave (Bulones planos en cerradura con frente de 20mm). · Caja de acero galvanizado. · Cilindro europerfil de leva de 15mm con 3 llaves. · Acabados: esmaltado oro y plata.
