# Cerradura de embutir, 1 punto, referencia 612 de MCM. Cerradura sólo bulones, acabado oro

- Propiedad del archivo: CONSTRUNARIO
- Formato: FIEBDC-3/2012
- Programa: Construnario Versión 3.51
- Fecha de los precios: 06/06/2024
- Divisa: EUR

**612_O_MCM** u Cerradura de embutir, 1 punto, referencia 612 de MCM. Cerradura sólo bulones, acabado oro
· Cerradura con 3 bulones. · Entrada: 50mm. · Ancho de frente: 23mm. · Frente canto recto o redondo. · Bulones niquelados. · Bulones de 14mm de diámetro proyectados 20mm, 2 vueltas de llave. · Caja de acero galvanizado. · Cilindro europerfil de leva de 15mm con 3 llaves. · Acabados: oro y plata.
