# Cerradura de embutir, 1 punto, referencia 615C de MCM. Palanca de gancho. Acabado latón

- Propiedad del archivo: CONSTRUNARIO
- Formato: FIEBDC-3/2012
- Programa: Construnario Versión 3.51
- Fecha de los precios: 06/06/2024
- Divisa: EUR

**615C_L_MCM** u Cerradura de embutir, 1 punto, referencia 615C de MCM. Palanca de gancho. Acabado latón
· Cerradura de palanca de gancho, para puertas correderas. · Entrada: 50mm. · Ancho de frente: 18,5mm. · Frente canto recto o redondo. · Palanca niquelada. · Palanca de gancho de 19mm proyectada 20mm con 1 vuelta de llave. · Caja de acero galvanizado. · Cilindro europerfil de leva de 15mm con 3 llaves. · Acabado: latonado y niquelado.
