# 1612 - Cerradura de palanca, acabado niquelado

- Propiedad del archivo: CONSTRUNARIO
- Formato: FIEBDC-3/2012
- Programa: Construnario Versión 3.51
- Fecha de los precios: 06/06/2024
- Divisa: EUR

**1612_N_MCM** u 1612 - Cerradura de palanca, acabado niquelado
· Cerradura de palanca. · Entrada: 40 y 50mm. · Ancho de frente: 23mm. · Palanca deslizante proyectada 20mm, 2 vueltas de llave. · Caja de acero galvanizado. · Cilindro europerfil de leva de 15mm con 3 llaves. · Acabado: latonado, niquelado y latón.
