# Cerradura de embutir, 1 punto, referencia 1309 de MCM. Medida entre ejes 70mm / Picaporte y condena acabado plata

- Propiedad del archivo: CONSTRUNARIO
- Formato: FIEBDC-3/2012
- Programa: Construnario Versión 3.51
- Fecha de los precios: 06/06/2024
- Divisa: EUR

**1309_P_MCM** u Cerradura de embutir, 1 punto, referencia 1309 de MCM. Medida entre ejes 70mm / Picaporte y condena acabado plata
· Medida entre ejes 70mm. · Cerradura con picaporte y palanca con condena. (Puerta de baño). · Entradas: 35 y 40mm. · Ancho de frente: 20mm. · Frente recto o redondo. · Caja cerrada de acero. · Palanca deslizante proyectada 18mm. · Picaporte reversible y accionable mediante manilla. · Acabados: bicromatado / oro / plata / latón.
