# Cerradura de embutir, 1 punto, referencia 1310 de MCM. Picaporte de paso. Acabado niquelado

- Propiedad del archivo: CONSTRUNARIO
- Formato: FIEBDC-3/2012
- Programa: Construnario Versión 3.51
- Fecha de los precios: 06/06/2024
- Divisa: EUR

**1310_N_MCM** u Cerradura de embutir, 1 punto, referencia 1310 de MCM. Picaporte de paso. Acabado niquelado
· Medida entre ejes 70mm. · Picaporte de paso. · Entradas: 35 y 40mm. · Ancho de frente: 20mm. · Frente recto o redondo. · Caja cerrada de acero. · Palanca deslizante proyectada 18mm. · Picaporte reversible y accionable mediante manilla. · Acabados: bicromatado / latonado / niquelado / latón.
