# Cerradura de embutir, 1 punto, referencia 2301 de MCM. Medida entre ejes 70mm / Picaporte y palanca. Acabado latonado

- Propiedad del archivo: CONSTRUNARIO
- Formato: FIEBDC-3/2012
- Programa: Construnario Versión 3.51
- Fecha de los precios: 06/06/2024
- Divisa: EUR

**2301_L_MCM** u Cerradura de embutir, 1 punto, referencia 2301 de MCM. Medida entre ejes 70mm / Picaporte y palanca. Acabado latonado
· Medida entre ejes 70mm. · Cerradura con picaporte y palanca rectangular. · Entradas: 40 y 50mm. · Ancho de frente: 20mm. · Frente recto o redondo. · Caja cerrada de acero galvanizado. · Palanca deslizante proyectada 20mm, 2 vueltas de palanca. · Cilindro europerfil de leva 15mm con 3 llaves. · Picaporte reversible y accionable mediante manilla o llave. · Acabados: latonado / niquelado.
