# Cerradura de embutir, 1 punto, referencia 1410 de MCM. Picaporte de paso / Entrada 40 y 50mm

- Propiedad del archivo: CONSTRUNARIO
- Formato: FIEBDC-3/2012
- Programa: Construnario Versión 3.51
- Fecha de los precios: 06/06/2024
- Divisa: EUR

**1410_MCM** u Cerradura de embutir, 1 punto, referencia 1410 de MCM. Picaporte de paso / Entrada 40 y 50mm
· Picaporte de paso. · Entradas: 40 y 50mm. · Picaporte niquelado. · Frente y cerradero canto recto. · Caja cerrada de acero. · Picaporte reversible accionable mediante manilla por los dos lados. · Acabado latonado.
