# Cerradura de embutir, 1 punto, referencia1419 de MCM. Picaporte unificado 47mm / Entrada 40, 50 y 60. Latonado

- Propiedad del archivo: CONSTRUNARIO
- Formato: FIEBDC-3/2012
- Programa: Construnario Versión 3.51
- Fecha de los precios: 06/06/2024
- Divisa: EUR

**1419_LN_MCM** u Cerradura de embutir, 1 punto, referencia1419 de MCM. Picaporte unificado 47mm / Entrada 40, 50 y 60. Latonado
· Picaporte para cerraduras de paso o condena. · Sistema desbloqueo: si se condena el picaporte con la puerta abierta, cuando la puerta se cierra, en el momento en el que el picaporte golpea el marco, éste se desbloquea. · Cerradura de embutir con medida entre ejes de 47mm. · Entradas: 40, 50 y 60mm. · Picaporte niquelado reversible. · Frente y cerradero canto recto y redondo. · Caja cerrada de acero galvanizado. · Acabados: latonado, niquelado, latón
