# Cerradura de embutir, 1 punto, referencia 1509 de MCM. Medida entre ejes 47mm / Picaporte y condena. Niquelado

- Propiedad del archivo: CONSTRUNARIO
- Formato: FIEBDC-3/2012
- Programa: Construnario Versión 3.51
- Fecha de los precios: 06/06/2024
- Divisa: EUR

**1509_N_MCM** u Cerradura de embutir, 1 punto, referencia 1509 de MCM. Medida entre ejes 47mm / Picaporte y condena. Niquelado
· Medida entre ejes 48mm. · Picaporte de condena. · Entradas: 35 y 45mm y 50mm (sólo en latonado y latón). · Ancho de frente: 23mm. · Frente y cerradero canto recto o redondo. · Palanca deslizante proyectada 12mm a 1 vuelta. · Caja cerrada de acero galvanizado. · Picaporte reversible y accionable mediante manilla. · Acabados: bicromatado / latonado / niquelado / latón.
