# 1512 - Cerradura sólo palanca, acabado latón

- Propiedad del archivo: CONSTRUNARIO
- Formato: FIEBDC-3/2012
- Programa: Construnario Versión 3.51
- Fecha de los precios: 06/06/2024
- Divisa: EUR

**1512_L_MCM** u 1512 - Cerradura sólo palanca, acabado latón
· Cerradura sólo palanca. · Entradas: 25, 35 y 45mm. · Ancho de frente: 23mm. · Frente y cerradero canto recto. · Palanca deslizante proyectada 12mm a 1 vuelta. · Caja cerrada de acero galvanizado. · Cilindro de perfil con excéntrica de radio 14mm serie C. · Acabados: bicromatado / latonado / niquelado / latón.
