# 1513 - Cerradura sólo palanca / Llave de borja, acabado latón

- Propiedad del archivo: CONSTRUNARIO
- Formato: FIEBDC-3/2012
- Programa: Construnario Versión 3.51
- Fecha de los precios: 06/06/2024
- Divisa: EUR

**1513_L_MCM** u 1513 - Cerradura sólo palanca / Llave de borja, acabado latón
· Cerradura de palanca con llave de borja. · Entrada: 35mm. · Ancho de frente: 20mm. · Frente y cerradero canto recto. · Palanca zincada. · Caja cerrada de acero bicromatado. · Palanca deslizante proyectada 12mma 1 vuelta. · Apertura con llave por ambos lados. · Acabados: bricromatado, latonado, niquelado, latón.
