# 1515 - Cerradura sólo palanca de gancho / Llave de borja, acabado niquelado

- Propiedad del archivo: CONSTRUNARIO
- Formato: FIEBDC-3/2012
- Programa: Construnario Versión 3.51
- Fecha de los precios: 06/06/2024
- Divisa: EUR

**1515_N_MCM** 1515 - Cerradura sólo palanca de gancho / Llave de borja, acabado niquelado
· Cerradura de palanca de gancho con llave de Borja. · Especial puertas correderas. · Entrada: 35mm. · Ancho de frente: 20mm. · Frente y cerradero canto recto. · Palanca zincada. · Caja cerrada de acero bicromatado. · Palanca deslizante proyectada 12mma 1 vuelta. · Apertura con llave por ambos lados. · Acabados: bricromatados, latonado, niquelado, latón.
