# 2501 - Medida entre ejes 47mm / Picaporte y palanca / Cilindro serie E, acabado bicromatado

- Propiedad del archivo: CONSTRUNARIO
- Formato: FIEBDC-3/2012
- Programa: Construnario Versión 3.51
- Fecha de los precios: 06/06/2024
- Divisa: EUR

**2501_B_MCM** u 2501 - Medida entre ejes 47mm / Picaporte y palanca / Cilindro serie E, acabado bicromatado
· Medida entre ejes 47mm. · Picaporte y palanca niquelados. · Entradas: 35, 45, 50 y 60mm. · Medidas de frente: · Frente N: 23 x 150mm. · Frente L: 23 x 176mm. · Frente y cerradero canto recto y redondo. · Palanca deslizante proyectada 12mm a 1 vuelta. · Caja cerrada de acero galvanizado. · Picaporte reversible y accionable mediante manilla o llave. · Cilindro de perfil con excéntrica de radio 15mm serie E. · Acabados: bicromatado / latonado / niquelado.
