# 1601X - Medida entre ejes 85mm / Picaporte silencioso y palanca, acabado acero inoxidable

- Propiedad del archivo: CONSTRUNARIO
- Formato: FIEBDC-3/2012
- Programa: Construnario Versión 3.51
- Fecha de los precios: 06/06/2024
- Divisa: EUR

**1601X_I_MCM** u 1601X - Medida entre ejes 85mm / Picaporte silencioso y palanca, acabado acero inoxidable
· Elevada resistencia al apalancamiento. · Cerradura con picaporte silencioso y palanca rectangular. · El picaporte posibilita un suave deslizamiento de la puerta e impide la vibración de la misma. · Medida entre ejes 85mm. · Entradas: 50mm. · Ancho de frente: 23mm. · Funda frente canto recto y redondo. · Picaporte y palanca niquelados. · Palanca deslizante proyectada 20mm a dos vueltas. · Picaporte reversible y accionable mediante manilla o llave. · Cilindro europerfil de excéntrica de 15mm Serie E con 3 llaves. · Caja de acero pintado. · Acabados: oro y acero inoxidable
