# 1710X - Picaporte silencioso de paso, acabado oro

- Propiedad del archivo: CONSTRUNARIO
- Formato: FIEBDC-3/2012
- Programa: Construnario Versión 3.51
- Fecha de los precios: 06/06/2024
- Divisa: EUR

**1710X_O_MCM** u 1710X - Picaporte silencioso de paso, acabado oro
· Picaporte de paso silencioso. · El picaporte posibilita un suave deslizamiento de la puerta e impide la vibración de la misma. · Entrada: 50mm. · Ancho de frente: 24mm. · Frente canto recto y redondo. · Picaporte reversible accionable mediante manilla. · Caja de acero pintado. · Caja con orificios pasantes de roseta para manilla. · Acabados: oro y acero inoxidable.
