# 1710XCER - Cerradero de acero

- Propiedad del archivo: CONSTRUNARIO
- Formato: FIEBDC-3/2012
- Programa: Construnario Versión 3.51
- Fecha de los precios: 06/06/2024
- Divisa: EUR

**1710XCER_MCM** u 1710XCER - Cerradero de acero
· Cerradero de acero. · Canto: recto y redondo. · Longitud: 90mm. · Ancho: 24mm. · Válido para cerraduras: 1710X y 1410. · Acabado: latonado e inox
