# 1312CER - Cerradero de acero

- Propiedad del archivo: CONSTRUNARIO
- Formato: FIEBDC-3/2012
- Programa: Construnario Versión 3.51
- Fecha de los precios: 06/06/2024
- Divisa: EUR

**1312CER_MCM** u 1312CER - Cerradero de acero
· Cerradero de acero. · Canto recto. · Longitud: 88mm. · Ancho: 24mm. · Válido para cerraduras: 1312. · Acabado latonado e inox
