# 1501CER - Cerradero de acero

- Propiedad del archivo: CONSTRUNARIO
- Formato: FIEBDC-3/2012
- Programa: Construnario Versión 3.51
- Fecha de los precios: 06/06/2024
- Divisa: EUR

**1501CER_MCM** u 1501CER - Cerradero de acero
· Cerradero de acero. · Canto: recto y redondo. · Longitud: 134mm. · Ancho: 23mm. · Válido para cerraduras: 1501, 1505, 2501, 1508 y 1509. · Acabado: bicromatado, niquelado, latonado.
