# 1512CER - Cerradero de acero

- Propiedad del archivo: CONSTRUNARIO
- Formato: FIEBDC-3/2012
- Programa: Construnario Versión 3.51
- Fecha de los precios: 06/06/2024
- Divisa: EUR

**1512CER_MCM** u 1512CER - Cerradero de acero
· Cerradero de acero. · Canto: recto. · Longitud: 80mm. · Ancho: 20mm. · Válido para cerraduras: 1512, 1513 y 1515. · Acabado: latonado, niquelado.
