# 1310CER - Cerradero de acero

- Propiedad del archivo: CONSTRUNARIO
- Formato: FIEBDC-3/2012
- Programa: Construnario Versión 3.51
- Fecha de los precios: 06/06/2024
- Divisa: EUR

**1310CER_MCM** u 1310CER - Cerradero de acero
· Cerradero de acero. · Canto: recto y redondo. · Longitud: 66mm. · Ancho: 23mm. · Válido para cerraduras: 1310. · Acabados: bicromatado, niquelado, latonado.
