# 181 - Escudo de acero abierto 181

- Propiedad del archivo: CONSTRUNARIO
- Formato: FIEBDC-3/2012
- Programa: Construnario Versión 3.51
- Fecha de los precios: 06/06/2024
- Divisa: EUR

**181_MCM** u 181 - Escudo de acero abierto 181
· Escudo de latón. · Escudo específico para cilindro de perfil.
