# 194 - Escudo de acero abierto 194

- Propiedad del archivo: CONSTRUNARIO
- Formato: FIEBDC-3/2012
- Programa: Construnario Versión 3.51
- Fecha de los precios: 06/06/2024
- Divisa: EUR

**194_MCM** u 194 - Escudo de acero abierto 194
· Escudo de acero abierto. · Llave de borja. · Válido para cerraduras: 1513 y 1515. · Acabados: latonado, niquelado.
