# 3451 - Cerradura central rodillo y palanca basculante, acabado inox

- Propiedad del archivo: CONSTRUNARIO
- Formato: FIEBDC-3/2012
- Programa: Construnario Versión 3.51
- Fecha de los precios: 06/06/2024
- Divisa: EUR

**3451_I_MCM** u 3451 - Cerradura central rodillo y palanca basculante, acabado inox
· Cerradura de 3 puntos al frente con rodillo. · Frente de aluminio en forma de U de 24mm y plano de 25mm. · Entradas: 20, 25, 30 y 35mm. · Longitud de frente: 1920mm. · Cerraderos cortos de acero inoxidable. · Palanca basculante niquelada. · Caja de acero galvanizada. · Cilindro niquelado europerfil con excéntrica de 13,2mm Serie EPN (posibilidad, bajo pedido, de cilindro europerfil con excéntrica de 15mm, Serie E). · Rodillo accionable mediante manilla o llave. · Palanca basculante proyectada 25mm. · Escudo de seguridad 1850M. · Nueca de 8mm. · Acabado: aluminio negro y acero inoxidable ref. 3450I.
