# 2419 - Cerradura con cilindro que acciona manilla

- Propiedad del archivo: CONSTRUNARIO
- Formato: FIEBDC-3/2012
- Programa: Construnario Versión 3.51
- Fecha de los precios: 06/06/2024
- Divisa: EUR

**2419_MCM** u 2419 - Cerradura con cilindro que acciona manilla
· Picaporte con cilindro. · Entradas: 20, 25,30 y 35. · Ancho de frente: 25 mm. · Medida entre ejes: 85mm. · Frente y cerradero de Acero Inoxidable AISI 304. · Picaporte y palanca niquelados. · Caja de acero galvanizado. · Cilindro de perfil con excéntrica de radio de 13,2mm Serie EPN. · Picaporte reversible y accionable mediante manilla o llave por ambos lados. · Palanca basculante proyectada 25mm. · Escudos de nylon negro.
