# 1449 - Palanca basculante de chapas de acero templado

- Propiedad del archivo: CONSTRUNARIO
- Formato: FIEBDC-3/2012
- Programa: Construnario Versión 3.51
- Fecha de los precios: 06/06/2024
- Divisa: EUR

**1449_MCM** u 1449 - Palanca basculante de chapas de acero templado
· Cerradura de palanca basculante de chapas de acero templado. · Entradas: 21mm. · Ancho de frente: 25 mm. · Frente y cerradero de acero inoxidable AISI 304. · Cilindro europerfil de excéntrica de 15mm Serie E con 3 llaves. · Caja de acero galvanizado. · Palanca basculante proyectada 25,4mm. · Gama completa de funciones con caja unificada. · Escudo de nylon negro.
