# 1552 - Picaporte de paso sólo rodillo

- Propiedad del archivo: CONSTRUNARIO
- Formato: FIEBDC-3/2012
- Programa: Construnario Versión 3.51
- Fecha de los precios: 06/06/2024
- Divisa: EUR

**1552_MCM** u 1552 - Picaporte de paso sólo rodillo
· Cerradura sólo con rodillo ideal para perfil de acero. · Cerradura puerta de paso o vaivén. · Ancho de frente: 23mm. · Caja de acero galvanizado. · No incluye cerradero. · Gama completa de funciones con caja unificada.
