# 1653 - Picaporte especial cerradero eléctrico / Cilindro europerfil

- Propiedad del archivo: CONSTRUNARIO
- Formato: FIEBDC-3/2012
- Programa: Construnario Versión 3.51
- Fecha de los precios: 06/06/2024
- Divisa: EUR

**1653_MCM** u 1653 - Picaporte especial cerradero eléctrico / Cilindro europerfil
· Cerradura de picaporte y cilindro. · Cerradura especial cerradero eléctrico o portero automático. · Entrada: 18mm. · Ancho de frente: 23mm. · Picaporte reversible y accionable mediante manilla o llave. · Palanca deslizante proyectada 13mm a 1 vuelta. · Cilindro europerfil con excéntrica de radio 15mm Serie E con 3 llaves. · Caja de acero galvanizado. · No incluye cerradero. · Escudo de aluminio 191-6. · Gama completa de funciones con caja unificada.
