# 1511AV DOB - Conjunto cerradura izquierda y derecha / Cilindro de serreta con llaves iguales

- Propiedad del archivo: CONSTRUNARIO
- Formato: FIEBDC-3/2012
- Programa: Construnario Versión 3.51
- Fecha de los precios: 06/06/2024
- Divisa: EUR

**1511AV DOB_MCM** u 1511AV DOB - Conjunto cerradura izquierda y derecha / Cilindro de serreta con llaves iguales
· Cerradura de sobreponer para puertas metálicas de persiana basculantes o enrollables. · Conjunto de dos cerraduras; izquierda y derecha. · Palanca de acero bricromatada. · Cilindro de serreta llaves iguales con 3 llaves en total. · Acabado acero zincado
