# 1511B - Cerradura con llave de borja

- Propiedad del archivo: CONSTRUNARIO
- Formato: FIEBDC-3/2012
- Programa: Construnario Versión 3.51
- Fecha de los precios: 06/06/2024
- Divisa: EUR

**1511B_MCM** u 1511B - Cerradura con llave de borja
· Cerradura de sobreponer para puertas metálicas de persiana o basculantes. · Funcionamiento, con llave de borja por ambos lados. · Palanca de acero bricromatada. · Cilindro de borja con 2 llaves. · Acabado acero zincado.
