# 3450CER-4AJ - Cerradero de acero inoxidable ajustable

- Propiedad del archivo: CONSTRUNARIO
- Formato: FIEBDC-3/2012
- Programa: Construnario Versión 3.51
- Fecha de los precios: 06/06/2024
- Divisa: EUR

**3450CER-4AJ_MCM** u 3450CER-4AJ - Cerradero de acero inoxidable ajustable
· Conjunto cerradero central y auxiliares de acero inoxidable. · Se ajusta 5mm verticalmente y 6mm horizontalmente. · Con guías para insertarlo en perfil europeo. · Canto: recto. · Ancho: 21mm. · Válido para cerraduras: 3449, 3450 y 3451. · Acabado inox.
