# 192-6 - Escudo 192-6

- Propiedad del archivo: CONSTRUNARIO
- Formato: FIEBDC-3/2012
- Programa: Construnario Versión 3.51
- Fecha de los precios: 06/06/2024
- Divisa: EUR

**192-6_MCM** u 192-6 - Escudo 192-6
· Escudo de aluminio. · Cilindro ovalado. · Válido para cerraduras: 1549,1550,1551 y 1553. · Acabado: niquelado.
