# 191EP - Escudo 191EP

- Propiedad del archivo: CONSTRUNARIO
- Formato: FIEBDC-3/2012
- Programa: Construnario Versión 3.51
- Fecha de los precios: 06/06/2024
- Divisa: EUR

**191EP_MCM** u 191EP - Escudo 191EP
· Escudo de nylon. · Cilindro europerfil. · Válido para cerraduras: 1449, 1450, 1451, 2449, 2450 y 2451. · Acabado: negro
