# 2525MPR - Picaporte y palanca / Cilindro exterior y botón interior

- Propiedad del archivo: CONSTRUNARIO
- Formato: FIEBDC-3/2012
- Programa: Construnario Versión 3.51
- Fecha de los precios: 06/06/2024
- Divisa: EUR

**2525MPR_MCM** u 2525MPR - Picaporte y palanca / Cilindro exterior y botón interior
· Cerradura de sobreponer con cilindro lado exterior y botón lado interior. · Cerradura con palanca y picaporte. · Palanca a dos vueltas. · Caja y cerradero de acero embutido sin cortes, mayor solidez. · Picaporte no reversible, la cerradura guarda mano. · Cilindro por lado exterior (PR) con 3 llaves. · Funcionamiento: Palanca con llave por el exterior y con botón en el interior. El picaporte desde el exterior se acciona con la llave y desde el interior con el tirador. · Posibilidad de amaestrar toda la gama. · Acabado pintado gris.
