# 182 - Escudo 182-3

- Propiedad del archivo: CONSTRUNARIO
- Formato: FIEBDC-3/2012
- Programa: Construnario Versión 3.51
- Fecha de los precios: 06/06/2024
- Divisa: EUR

**182_MCM** u 182 - Escudo 182-3
· Escudo de latón. · Escudo específico para cilindro redondo.
