# 508 - Sistema tubular / Puerta de entrada, acabado inox

- Propiedad del archivo: CONSTRUNARIO
- Formato: FIEBDC-3/2012
- Programa: Construnario Versión 3.51
- Fecha de los precios: 06/06/2024
- Divisa: EUR

**508_I_MCM** u 508 - Sistema tubular / Puerta de entrada, acabado inox
· Cerradura de pomo para puerta de entrada. · Pomo fijo con cilindro por el exterior. · Pomo libre por el interior. · Frente rectangular. · Picaporte tubular, entrada: 60 y 70mm. · Cilindro amaestrable con 3 llaves. · Acabados: Latón, acero inoxidable y madera color caoba.
