# 509B - Sistema tubular / Puerta con condena, acabado inox

- Propiedad del archivo: CONSTRUNARIO
- Formato: FIEBDC-3/2012
- Programa: Construnario Versión 3.51
- Fecha de los precios: 06/06/2024
- Divisa: EUR

**509B_I_MCM** u 509B - Sistema tubular / Puerta con condena, acabado inox
· Cerradura de pomo para puertas con condena. · Pomo libre con posibilidad de entrada de emergencia por el exterior. · Pomo libre con condena con botón por el interior. · Frente rectangular. · Picaporte tubular, entrada: 60 y 70mm. · Acabados: Latón, acero inoxidable y madera color caoba.
