# 1561 - Pomo con cerradura de embutir / Pomo interior, acabado madera

- Propiedad del archivo: CONSTRUNARIO
- Formato: FIEBDC-3/2012
- Programa: Construnario Versión 3.51
- Fecha de los precios: 06/06/2024
- Divisa: EUR

**1561_M_MCM** u 1561 - Pomo con cerradura de embutir / Pomo interior, acabado madera
· Pomo con cerradura de embutir. · Cerradura con picaporte reversible y palanca a 1 vuelta. · Funcionamiento: desde el exterior con llave, por el interior con pomo. · Frente recto. · Cilindro amaestrable con tres llaves. · Posibilidad de colocar cilindro de seguridad SS:542. · Acabado pomo: Latón, acero inoxidable y madera color caoba. · Acabado cerradura: Latón.
